# Guarda modular de aço laminado a quente, série BT, modelo BTL "TRENZA METAL", de 2,00x0,90 m, acabamento em cor cinzento aço, com textura férrea, e placas de ancoragem série PBT para aparafusar

- Propriedade do ficheiro: CYPE INGENIEROS, S.A.
- Formato: FIEBDC-3/2002
- Moeda: EUR
- Custos indirectos: 3.00 %
- IVA: 23.00 %

## U Infra-estruturas no logradouro

### UM Mobiliário urbano

#### UMQ Protecções pedonais

**UMQ030** Ud Guarda modular de aço laminado a quente, série BT, modelo BTL "TRENZA METAL", de 2,00x0,90 m, acabamento em cor cinzento aço, com textura férrea, e placas de ancoragem série PBT para aparafusar.
Fornecimento e montagem de guarda urbana modular de aço laminado a quente, para protecção de peões, série BT, modelo BTL "TRENZA METAL", de 2,00x0,90 m, composta de corpo de guarda de grade encruzada "TRENZA METAL", caixilho de barra metálica de 50x8 mm, remate inferior de angular de 35x35 mm e corrimão de meia cana maciça, de placas de ancoragem série PBT para aparafusar e parafusos de aço zincado com rebites para ocultar os parafusos. Protecção do conjunto através de galvanização a quente de grande resistência antioxidante; tratamento desengordurante e fosfatado; lacado em estufa com poliéster ferro-texturado. Máxima aderência do revestimento exterior. Totalmente montada em obra.
Inclui: Marcação de alinhamentos e níveis. Colocação e fixação das peças.
Critério de medição de projecto: Número de unidades previstas, segundo documentação gráfica de Projecto.
Critério de medição de obra: Medir-se-á o número de unidades realmente executadas segundo especificações de Projecto.

| Código | Un | Descrição | Rendimento | Preço | Importância |
|---|---|---|---|---|---|
| mt26aae025ae | m | Guarda modular de aço laminado a quente, série BT, modelo BTL "TRENZA METAL", de 2,00x0,90 m, acabamento em cor cinzento aço, com textura férrea, inclusive complementos e acessórios de montagem. (material) | 2.000 | 211.00 | 422.00 |
| op00tal010 |  | Berbequim. | 1.000 | 0.00 | 0.00 |
| op00ato010 |  | Aparafusadora. | 1.000 | 0.00 | 0.00 |
| mo041 | h | Oficial de 1ª construção de obra civil. (mão de obra) | 0.703 | 16.85 | 11.85 |
| mo087 | h | Ajudante de construção de obra civil. (mão de obra) | 0.703 | 16.45 | 11.56 |
| % | % | Custos directos complementares | 2 % | 445.41 | 8.91 |
|  |  | Custos directos |  |  | 454.32 |
