# Conjunto de barreira modular levadiça pedonal "ZIGMETAL"

- Propriedade do ficheiro: CYPE INGENIEROS, S.A.
- Formato: FIEBDC-3/2002
- Moeda: EUR
- Custos indirectos: 3.00 %
- IVA: 23.00 %

## U Infra-estruturas no logradouro

### UM Mobiliário urbano

#### UMQ Protecções pedonais

**UMQ050** Ud Conjunto de barreira modular levadiça pedonal "ZIGMETAL", de aço laminado a quente, de 3000x868 mm, composto por barra longitudinal com acabamento em cor verde com textura férrea, apoiada sobre montantes de fecho e de levantamento previstos para ancoragem através de fixação em base de betão.
Fornecimento e montagem de conjunto de barreira modular levadiça "ZIGMETAL", para protecção de peões, de aço laminado a quente, de 3000x868 mm, composto por barra longitudinal de 100 mm de diâmetro e 3 mm de espessura, com acabamento em cor verde com textura férrea, apoiada sobre montantes de fecho e de levantamento de 868 mm de altura, de barra metálica de 50x8 mm e com sinalização de cor verde RAL 6018, previstos para ancoragem através de fixação em base de betão; parafusos de aço zincado. Protecção do conjunto através de galvanização a quente de grande resistência antioxidante; tratamento desengordurante e fosfatado; lacado em estufa com poliéster ferro-texturado. Incluindo p/p de base de betão C20/25 (X0(P); D25; S2; Cl 1,0) para amarração de montantes e limpeza. Máxima aderência do revestimento exterior. Totalmente montada em obra.
Inclui: Marcação de alinhamentos e níveis. Execução da base de betão. Colocação e fixação das peças.
Critério de medição de projecto: Número de unidades previstas, segundo documentação gráfica de Projecto.
Critério de medição de obra: Medir-se-á o número de unidades realmente executadas segundo especificações de Projecto.

| Código | Un | Descrição | Rendimento | Preço | Importância |
|---|---|---|---|---|---|
| mt10hmf020fa | m³ | Betão simples C20/25 (X0(P); D25; S2; Cl 1,0), fabricado em central, segundo NP EN 206-1. (material) | 0.100 | 93.72 | 9.37 |
| mt52mut025b | Ud | Placa de ancoragem "ZIGMETAL", para fixação de montante de barreira em base de betão. (material) | 2.000 | 9.00 | 18.00 |
| mt52mut020a | Ud | Montante "ZIGMETAL", de 868 mm de altura, com articulação no apoio e seguro de protecção vertical, realizado com chapa de aço laminado a quente de 50x8 mm, com porta-sinais de cor verde. (material) | 1.000 | 234.00 | 234.00 |
| mt52mut015a | Ud | Montante de fecho "ZIGMETAL" de 868 mm de altura, realizado com chapa de aço laminado a quente de 50x8 mm, com porta-sinais de cor verde. (material) | 1.000 | 180.00 | 180.00 |
| mt52mut010a | Ud | Barra longitudinal de aço laminado a quente "ZIGMETAL" de 3000 mm de comprimento, 100 mm de diâmetro e 2 mm de espessura com acabamento em cor verde com textura férrea, inclusive contrapeso oculto num extremo e cabo integrado no extremo oposto para facilitar a sua elevação, para apoio entre montantes, em barreira levadiça para protecção pedonal. (material) | 1.000 | 217.00 | 217.00 |
| op00tal010 |  | Berbequim. | 1.000 | 0.00 | 0.00 |
| op00ato010 |  | Aparafusadora. | 1.000 | 0.00 | 0.00 |
| au00auh040 |  | Vibrador de betão, eléctrico. | 1.000 | 0.00 | 0.00 |
| mo041 | h | Oficial de 1ª construção de obra civil. (mão de obra) | 1.004 | 16.85 | 16.92 |
| mo087 | h | Ajudante de construção de obra civil. (mão de obra) | 1.004 | 16.45 | 16.52 |
| % | % | Custos directos complementares | 2 % | 691.81 | 13.84 |
|  |  | Custos directos |  |  | 705.65 |
