# Barreira fixa de aço laminado a quente

- Propriedade do ficheiro: CYPE INGENIEROS, S.A.
- Formato: FIEBDC-3/2002
- Moeda: EUR
- Custos indirectos: 3.00 %
- IVA: 23.00 %

## U Infra-estruturas no logradouro

### UM Mobiliário urbano

#### UMQ Protecções pedonais

**UMQ040** Ud Barreira fixa de aço laminado a quente, série Elemental "ZIGMETAL", módulo de 3000x868 mm, composta de barra longitudinal com acabamento em cor verde com textura férrea, apoiada sobre montantes previstos para ancoragem através de fixação em base de betão e com sinalização de cor verde RAL 6018.
Fornecimento e montagem de barreira fixa de aço laminado a quente, série Elemental "ZIGMETAL", módulo de 3000x868 mm, composta de barra longitudinal de 100 mm de diâmetro e 3 mm de espessura, com acabamento em cor verde com textura férrea, apoiada sobre montantes de fecho de 868 mm de altura, de barra metálica de 50x8 mm, previstos para ancoragem através de fixação em base de betão e com sinalização de cor verde RAL 6018. Protecção do conjunto através de galvanização a quente de grande resistência antioxidante; tratamento desengordurante e fosfatado; lacado em estufa com poliéster ferro-texturado. Incluindo p/p de base de betão C20/25 (X0(P); D25; S2; Cl 1,0) para amarração de montantes e limpeza. Máxima aderência do revestimento exterior. Totalmente montada em obra.
Inclui: Marcação de alinhamentos e níveis. Execução da base de betão. Colocação e fixação das peças.
Critério de medição de projecto: Número de unidades previstas, segundo documentação gráfica de Projecto.
Critério de medição de obra: Medir-se-á o número de unidades realmente executadas segundo especificações de Projecto.

| Código | Un | Descrição | Rendimento | Preço | Importância |
|---|---|---|---|---|---|
| mt10hmf020fa | m³ | Betão simples C20/25 (X0(P); D25; S2; Cl 1,0), fabricado em central, segundo NP EN 206-1. (material) | 0.100 | 93.72 | 9.37 |
| mt52mut025b | Ud | Placa de ancoragem "ZIGMETAL", para fixação de montante de barreira em base de betão. (material) | 2.000 | 9.00 | 18.00 |
| mt52mut030a | Ud | Barra longitudinal de aço laminado a quente "ZIGMETAL" de 3000 mm de comprimento, 100 mm de diâmetro e 2 mm de espessura, com acabamento em cor verde com textura férrea, para apoio entre montantes. (material) | 1.000 | 57.00 | 57.00 |
| mt52mut040a | Ud | Montante para barreira série Elemental "ZIGMETAL" de 868 mm de altura, realizado com chapa de aço laminado a quente de 50x8 mm, com porta-sinais de cor verde. (material) | 2.000 | 130.00 | 260.00 |
| op00tal010 |  | Berbequim. | 1.000 | 0.00 | 0.00 |
| op00ato010 |  | Aparafusadora. | 1.000 | 0.00 | 0.00 |
| au00auh040 |  | Vibrador de betão, eléctrico. | 1.000 | 0.00 | 0.00 |
| mo041 | h | Oficial de 1ª construção de obra civil. (mão de obra) | 1.015 | 16.85 | 17.10 |
| mo087 | h | Ajudante de construção de obra civil. (mão de obra) | 1.015 | 16.45 | 16.70 |
| % | % | Custos directos complementares | 2 % | 378.17 | 7.56 |
|  |  | Custos directos |  |  | 385.73 |
