# Barreira de aço laminado a quente, com pé de montante fixo, série Elipso, modelo B-ELP-C1 "NATURAL FABER" de 778 mm de altura, com acabamento em cor cinzento aço-branco

- Propriedade do ficheiro: CYPE INGENIEROS, S.A.
- Formato: FIEBDC-3/2002
- Moeda: EUR
- Custos indirectos: 3.00 %
- IVA: 23.00 %

## U Infra-estruturas no logradouro

### UM Mobiliário urbano

#### UMQ Protecções pedonais

**UMQ045** m Barreira de aço laminado a quente, com pé de montante fixo, série Elipso, modelo B-ELP-C1 "NATURAL FABER" de 778 mm de altura, com acabamento em cor cinzento aço-branco.
Fornecimento e montagem de barreira de aço laminado a quente, com pé de montante fixo, série Elipso, modelo B-ELP-C1 "NATURAL FABER" de 778 mm de altura, formada por montantes de 80 mm de diâmetro e 2 mm de espessura, cor cinzento aço, maciços com poliuretano e remate superior de alumínio, e uma barra superior horizontal realizada com tubo de 50 mm de diâmetro e 1,5 mm de espessura de cor branca. Protecção do conjunto através de galvanização a quente de grande resistência antioxidante; tratamento desengordurante e fosfatado; lacado em estufa com poliéster ferro-texturado. Máxima aderência do revestimento exterior. Incluindo p/p de base de betão C20/25 (X0(P); D25; S2; Cl 1,0) para ancoragem de montantes e limpeza. Totalmente montada em obra.
Inclui: Marcação de alinhamentos e níveis. Execução da base de betão. Colocação e fixação das peças.
Critério de medição de projecto: Comprimento medido entre eixos, segundo documentação gráfica de Projecto.
Critério de medição de obra: Medir-se-á, a eixos, o comprimento realmente executado segundo especificações de Projecto.

| Código | Un | Descrição | Rendimento | Preço | Importância |
|---|---|---|---|---|---|
| mt10hmf020fa | m³ | Betão simples C20/25 (X0(P); D25; S2; Cl 1,0), fabricado em central, segundo NP EN 206-1. (material) | 0.100 | 93.72 | 9.37 |
| mt52mun030af | Ud | Barreira de aço laminado a quente, com pé de montante fixo, série Elipso, modelo B-ELP-C1 "NATURAL FABER" de 778 mm de altura, formada por montantes de 80 mm de diâmetro e 2 mm de espessura, cor cinzento aço, maciços com poliuretano e remate superior de alumínio, e uma barra superior horizontal realizada com tubo de 50 mm de diâmetro e 1,5 mm de espessura de cor branca. (material) | 1.000 | 61.00 | 61.00 |
| op00tal010 |  | Berbequim. | 1.000 | 0.00 | 0.00 |
| op00ato010 |  | Aparafusadora. | 1.000 | 0.00 | 0.00 |
| au00auh040 |  | Vibrador de betão, eléctrico. | 1.000 | 0.00 | 0.00 |
| mo041 | h | Oficial de 1ª construção de obra civil. (mão de obra) | 0.564 | 16.85 | 9.50 |
| mo087 | h | Ajudante de construção de obra civil. (mão de obra) | 0.564 | 16.45 | 9.28 |
| % | % | Custos directos complementares | 2 % | 89.15 | 1.78 |
|  |  | Custos directos |  |  | 90.93 |
