# Grade modular de aço laminado a quente

- Propriedade do ficheiro: CYPE INGENIEROS, S.A.
- Formato: FIEBDC-3/2002
- Moeda: EUR
- Custos indirectos: 3.00 %
- IVA: 23.00 %

## U Infra-estruturas no logradouro

### UV Vedações

#### UVV Grades modulares

**UVV010** m Grade modular de aço laminado a quente, sistema TPR, modelo TPR X 125 20 8 "TRENZA METAL", de 2,00x0,75 m, acabamento em cor cinzento aço, com textura férrea, e montante tipo barra metálica, ancorado através de fixação em betão.
Fornecimento e montagem de grade modular de aço laminado a quente, sistema TPR, modelo TPR X 125 20 8 "TRENZA METAL", de 2,00x0,75 m, acabamento em cor cinzento aço, com textura férrea, formada por malha 125 20 8 da série básica, fecho através de ligações rebitadas, aro simples com chapa de canto e fixação do montante tipo barra metálica através de fixação em betão. Protecção do conjunto através de galvanização a quente de grande resistência antioxidante; tratamento desengordurante e fosfatado; lacado em estufa com poliéster ferro-texturado de cor cinzento aço. Máxima aderência do revestimento exterior. Totalmente montado em obra. Inclusive p/p de todos os elementos necessários para a sua colocação (parafusos, acessórios, etc).
Inclui: Marcação de alinhamentos e níveis. Marcação dos pontos de ancoragem. Preparação dos pontos de ancoragem. Disposição dos tramos da grade. Aprumo e nivelamento dos tramos. Fixação dos tramos através da ancoragem dos seus elementos.
Critério de medição de projecto: Comprimento medido entre eixos, segundo documentação gráfica de Projecto.
Critério de medição de obra: Medir-se-á, a eixos, o comprimento realmente executado segundo especificações de Projecto.

| Código | Un | Descrição | Rendimento | Preço | Importância |
|---|---|---|---|---|---|
| mt26aae015aab | m | Grade modular de aço laminado a quente, sistema TPR, modelo TPR X 125 20 8 "TRENZA METAL", de 2,00x0,75 m, acabamento em cor cinzento aço, com textura férrea, inclusive complementos e acessórios de montagem. (material) | 1.000 | 154.00 | 154.00 |
| op00tal010 |  | Berbequim. | 1.000 | 0.00 | 0.00 |
| op00ato010 |  | Aparafusadora. | 1.000 | 0.00 | 0.00 |
| mo018 | h | Oficial de 1ª serralheiro. (mão de obra) | 0.275 | 17.12 | 4.71 |
| mo059 | h | Ajudante de serralheiro. (mão de obra) | 0.275 | 16.51 | 4.54 |
| mo020 | h | Oficial de 1ª construção. (mão de obra) | 0.275 | 16.85 | 4.63 |
| mo113 | h | Operário não qualificado construção. (mão de obra) | 0.275 | 15.82 | 4.35 |
| % | % | Custos directos complementares | 2 % | 172.23 | 3.44 |
|  |  | Custos directos |  |  | 175.67 |
