# Grade modular de aço laminado a quente, sistema TME, modelo TME EA 125 20 8 "TRENZA METAL", de 3,00x1,50 m, acabamento em cor cinzento aço, com textura férrea, ancorada entre pilastras de obra

- Propriedade do ficheiro: CYPE INGENIEROS, S.A.
- Formato: FIEBDC-3/2002
- Moeda: EUR
- Custos indirectos: 3.00 %
- IVA: 23.00 %

## U Infra-estruturas no logradouro

### UV Vedações

#### UVV Grades modulares

**UVV020** m Grade modular de aço laminado a quente, sistema TME, modelo TME EA 125 20 8 "TRENZA METAL", de 3,00x1,50 m, acabamento em cor cinzento aço, com textura férrea, ancorada entre pilastras de obra.
Fornecimento e montagem de grade modular de aço laminado a quente, sistema TME, modelo TME EA 125 20 8 "TRENZA METAL", de 3,00x1,50 m, acabamento em cor cinzento aço, com textura férrea, constituída por malha 125 20 8 da série básica, fecho através de estribo, aro simples e sistema de fixação lateral com furo directo no aro para aparafusar a pilastras de obra. Protecção do conjunto através de galvanização a quente de grande resistência antioxidante; tratamento desengordurante e fosfatado; lacado em estufa com poliéster ferro-texturado de cor cinzento aço. Máxima aderência do revestimento exterior. Totalmente montado em obra. Inclusive p/p de todos os elementos necessários para a sua colocação (parafusos, acessórios, etc.).
Inclui: Marcação de alinhamentos e níveis. Marcação dos pontos de ancoragem. Preparação dos pontos de ancoragem. Disposição dos tramos da grade. Aprumo e nivelamento dos tramos. Fixação dos tramos através da ancoragem dos seus elementos.
Critério de medição de projecto: Comprimento medido entre eixos, segundo documentação gráfica de Projecto.
Critério de medição de obra: Medir-se-á, a eixos, o comprimento realmente executado segundo especificações de Projecto.

| Código | Un | Descrição | Rendimento | Preço | Importância |
|---|---|---|---|---|---|
| mt26aae020abb | m | Grade modular de aço laminado a quente, sistema TME, modelo TME EA 125 20 8 "TRENZA METAL", de 3,00x1,50 m, acabamento em cor cinzento aço, com textura férrea, inclusive complementos e acessórios de montagem. (material) | 1.000 | 209.00 | 209.00 |
| op00tal010 |  | Berbequim. | 1.000 | 0.00 | 0.00 |
| op00ato010 |  | Aparafusadora. | 1.000 | 0.00 | 0.00 |
| mo018 | h | Oficial de 1ª serralheiro. (mão de obra) | 0.549 | 17.12 | 9.40 |
| mo059 | h | Ajudante de serralheiro. (mão de obra) | 0.549 | 16.51 | 9.06 |
| % | % | Custos directos complementares | 2 % | 227.46 | 4.55 |
|  |  | Custos directos |  |  | 232.01 |
